# Sistema de captación solar térmica para instalación individual, sobre cubierta inclinada

- Propiedad del archivo: CYPE Ingenieros S.A.
- Formato: FIEBDC-3/2016
- Programa: Generador de precios de la construcción. CYPE Ingenieros, S.A.
- Fecha: 08/07/2022
- Divisa: EUR
- Costes indirectos: 3 %
- IVA: 21 %

## I Instalaciones

### IC Calefacción, refrigeración, climatización y A.C.S.

#### ICB Captación solar

**ICB006** Ud Sistema de captación solar térmica para instalación individual, sobre cubierta inclinada.
Captador solar térmico completo, partido, para instalación individual, modelo LMC-300 "LUMELCO", formado por dos paneles modelo LUM-2500, montaje vertical, de 2190x1275x90 mm, superficie útil 2,58 m², rendimiento óptico 0,801, coeficiente de pérdidas primario 3,195 W/m²K y coeficiente de pérdidas secundario 0,016 W/m²K², según UNE-EN 12975-2, compuesto de marco de aluminio anodizado, vidrio solar de 3,2 mm de espesor, absorbedor con recubrimiento selectivo de titanio y soldadura láser, aislamiento térmico formado por capa de poliuretano rígido inyectado y capa de lana mineral, ambas de 25 mm de espesor, y junta de estanqueidad de EPDM, estructura de soporte para cubierta inclinada, interacumulador de un serpentín de 300 litros, grupo hidráulico solar con bomba de circulación Grundfos, con aislamiento térmico, termómetros en impulsión y en retorno, válvula de seguridad y manómetro, vaso de expansión de 18 litros (presión máxima 6 bar), regulación electrónica SC400 con 5 sondas de temperatura y 3 salidas de relé, purgador automático, válvula de seguridad tarada a 6 bar para batería de colectores, válvula de seguridad tarada a 8 bar para acumulador, accesorios hidráulicos y anticongelante. Totalmente montado, conexionado y probado.
Incluye: Replanteo del conjunto. Colocación de la estructura soporte. Colocación y fijación de los paneles sobre la estructura soporte. Colocación del sistema de acumulación solar. Conexionado con la red de conducción de agua. Llenado del circuito.
Criterio de medición de proyecto: Número de unidades previstas, según documentación gráfica de Proyecto.
Criterio de medición de obra: Se medirá el número de unidades realmente ejecutadas según especificaciones de Proyecto.

| Código | Ud | Descripción | Rendimiento | Precio | Importe |
|---|---|---|---|---|---|
| mt38csl060nb | Ud | Captador solar térmico completo, partido, para instalación individual, modelo LMC-300 "LUMELCO", formado por dos paneles modelo LUM-2500, montaje vertical, de 2190x1275x90 mm, superficie útil 2,58 m², rendimiento óptico 0,801, coeficiente de pérdidas primario 3,195 W/m²K y coeficiente de pérdidas secundario 0,016 W/m²K², según UNE-EN 12975-2, compuesto de marco de aluminio anodizado, vidrio solar de 3,2 mm de espesor, absorbedor con recubrimiento selectivo de titanio y soldadura láser, aislamiento térmico formado por capa de poliuretano rígido inyectado y capa de lana mineral, ambas de 25 mm de espesor, y junta de estanqueidad de EPDM, estructura de soporte para cubierta inclinada, interacumulador de un serpentín de 300 litros, grupo hidráulico solar con bomba de circulación Grundfos, con aislamiento térmico, termómetros en impulsión y en retorno, válvula de seguridad y manómetro, vaso de expansión de 18 litros (presión máxima 6 bar), regulación electrónica SC400 con 5 sondas de temperatura y 3 salidas de relé, purgador automático, válvula de seguridad tarada a 6 bar para batería de colectores, válvula de seguridad tarada a 8 bar para acumulador, accesorios hidráulicos y anticongelante. (material) | 1 | 3835 | 3835.000 |
| mo009 | h | Oficial 1ª instalador de captadores solares. (mano de obra) | 4.5 | 20.48 | 92.160 |
| mo108 | h | Ayudante instalador de captadores solares. (mano de obra) | 4.5 | 18.88 | 84.960 |
| % | % | Costes directos complementarios | 2 % | 4012.120 | 80.242 |
|  |  | Costes directos |  |  | 4092.362 |

## Recursos

**mt38csl060nb** Ud Captador solar térmico completo
Datos técnicos: Coste energético 7071.133 MJ; Emisión de CO2 366.911 kg
Residuos:
- embalaje: re150101 Envases de papel y cartón. (componente de residuo); rendimiento 2.93 kg; Código LER 15 01 01; Masa del elemento 1 kg; Volumen 0.001333 m3
