# Aerotermo

- Propiedad del archivo: CYPE INGENIEROS, S.A.
- Formato: FIEBDC-3/2002
- Divisa: EUR
- Costes indirectos: 3.00 %
- IVA: 21.00 %

## I Instalaciones

### IC Calefacción, refrigeración, climatización y A.C.S.

#### ICF Unidades no autónomas para climatización

**ICF110** Ud Aerotermo.
Aerotermo de agua caliente para instalación solar térmica, alimentación monofásica a 230 V, potencia disipadora de 8 kW para una temperatura de entrada del agua de 90°C y una temperatura de salida de 77°C (caudal de agua de 0,6 m³/h), de 780x555x362 mm, con un ventilador de 285 W de potencia, modelo DGS401 A/4 "LUMELCO". Totalmente montado, conexionado y puesto en marcha por la empresa instaladora para la comprobación de su correcto funcionamiento.
Incluye: Replanteo de la unidad. Colocación y fijación de la unidad. Conexionado con las redes de conducción de agua y eléctrica. Puesta en marcha.
Criterio de medición de proyecto: Número de unidades previstas, según documentación gráfica de Proyecto.
Criterio de medición de obra: Se medirá el número de unidades realmente ejecutadas según especificaciones de Proyecto.

| Código | Ud | Descripción | Rendimiento | Precio | Importe |
|---|---|---|---|---|---|
| mt38csl610aaa | Ud | Aerotermo de agua caliente para instalación solar térmica, alimentación monofásica a 230 V, potencia disipadora de 8 kW para una temperatura de entrada del agua de 90°C y una temperatura de salida de 77°C (caudal de agua de 0,6 m³/h), de 780x555x362 mm, con un ventilador de 285 W de potencia, modelo DGS401 A/4 "LUMELCO". (material) | 1.000 | 1145.00 | 1145.00 |
| mo005 | h | Oficial 1ª instalador de climatización. (mano de obra) | 3.267 | 20.48 | 66.91 |
| mo104 | h | Ayudante instalador de climatización. (mano de obra) | 3.267 | 18.88 | 61.68 |
| % | % | Costes directos complementarios | 2 % | 1273.59 | 25.47 |
|  |  | Costes directos |  |  | 1299.06 |
